# Muster-Leistungsbeschreibung
Leistungsbeschreibung (GAEB 90, DA81)
Währung: EUR

## SLP CS Schimmel-Saniersystem
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Schimmelbeseitigung

Grundvoraussetzung für eine erfolgreiche Sanierung ist
die Beseitigung der Ursachen, die zu dem Auftreten des
Schimmelpilzwachstums geführt haben. Bauseitige
Schäden sind zu beheben und die Raumnutzer darüber
aufzuklären, wie in Zukunft ein Schimmelpilzwachstum
vermieden werden kann.

Für die Beseitigung eines Schimmelbefalls sind die
gesetzlichen und arbeitsschutzrechtlichen
Vorgaben sowie die allgemein anerkannten Regel der
Technik zu berücksichtigen.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Hinweis zur Untergrundbeschaffenheit

Der Untergrund muß saugfähig, sauber, tragfähig,
frei von biologischem Bewuchs,Tensiden, Staub- und
Schalmittel-, Öl- und Fettrückständen u.a.
trennenden Substanzen sein.

Baumängel wie Risse, rissige Fugen, fehlerhafte
Anschlüsse, aufsteigende und hygroskopische
Feuchtigkeit müssen vorher beseitigt werden.

Bei Vorhandensein von bauschädlichen Salzen ist eine
quantitative Schadsalzanalyse unerlässlich.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

### Titel 00002 Vor- und Nachbehandlung

**00002.0001 Temporäre Sofortbehandlung bei Schimmelbefall (First-Aid-Kit)**
*** Bedarfsposition ohne GB
Sofortige Bindung von Schimmelpilzsporen sowie
Eliminieren von Schimmelpilzen auf mineralischen und
anderen alkoholbeständigen Untergründen mit einem Set
aus einem
fungiziden,  alkoholbasiertem Gel und einer
ableitfähigen,
alkoholbeständigen, antistatischen Folie.

Produkt: Power Protect First-Aid-Kit
oder glw.

Eigenschaften:
Verhindert Sporenemissionen in die Raumluft
Alkoholbasiert
Depotwirkung bis zur Schimmelsanierung
Wirkt schnell und selbstständig
Tiefenwirksam

Produktkenndaten Gel:
Dichte (20 °C) 0,86 g/ml

Produktkenndaten Folie:
Dicke 100 µm
Oberflächenwiderstand 10*9 bis 10*11 Ohm

Angebotenes Produkt:_______________

Nach max. 14 Tagen hat die Schimmelsanierungsmaßnahme
zu erfolgen, alternativ ist die
Fläche erneut zu behandeln.

Verbrauch:
Power Protect First-Aid-Kit <0679>
ca. 2.000 ml/m² Power Protect First-Aid-Gel <0684>
ca: 1 m²/m² Power Protect First-Aid-Sheet <4956>
Einheit: m2

**00002.0002 Entfernen von biologischen Belägen auf Oberflächen (Schimmel-Stop)**
*** Bedarfsposition ohne GB
Entfernen von Schimmelpilzen mit selbstständig
wirkendem, aktivem Spezialreiniger

Produkt: Remmers Schimmel-Stop
oder glw.

Produktkenndaten:
Lösemittelfrei
Dichte (20 °C) Ca. 1,01 g/ml
pH-Wert Ca. 11

Angebotenes Produkt:_______________

Verbrauch:
ca.: 0,1 kg/m² Remmers Schimmel-Stop <0693>
je nach Grad des Befalls
Einheit: m2

**00002.0003 Binden von Schimmelpilzsporen auf belasteten Oberflächen (Sporenbinder)**
*** Bedarfsposition ohne GB
Binden von Schimmelpilzsporen mit losemittel-und
weichmacherfreien Spezialgrundierung.

Produkt: Remmers Sporenbinder
oder glw.

Eigenschaften:
Komplexiert und bindet
Reduziert die Schimmelsporenbelastung in der Raumluft
Lösemittel- und weichmacherfrei
Wasserverdünnbar

Produktkenndaten:
Farbton Milchig weiß
Dichte (20 °C) 1,10 kg/l
Viskosität DIN 4: 12 sec.
pH-Wert < 11,5

Angebotenes Produkt:_____________

Verbrauch:
ca.: 0,1 l/m² Remmers Sporenbinder <2990>
je nach Untergrundbeschaffenheit
Einheit: m2

**00002.0004 Vorbehandlung stark saugender Altputze (Primer Hydro F)**
*** Bedarfsposition ohne GB
Vorbehandlung stark saugender, aber tragfähiger
Altputzflächen
mit einer wässrigen Grundierung mit verfestigender
Wirkung.

Produkt: Remmers Primer Hydro F
oder glw.

Eigenschaften:
Oberflächenfestigend
Saugfähigkeitsegalisierend
Schnell trocknend

Produktkenndaten:
Festkörpergehalt Ca. 16 %
Dichte (20 °C) Ca. 1,0 g/cm³
pH-Wert Ca. 8

Angebotenes Produkt:______________

Verbrauch:
ca. 0,1 - 0,4 l/m² Remmers Primer Hydro F <2842>
je nach Untergrund
Einheit: m2

**00002.0005 Reduzierung der Sporenbelastung in der Raumluft und auf Oberflächen**
*** Bedarfsposition ohne GB
Abtöten von Schimmelpilzsporen in der Raumluft und
auf Oberflächen mit einem chlorfreien Konzentrat.

Produkt: Remmers Sporenfrei
oder glw.

Eigenschaften:
Keim- und sporenabtötend
Frei von Aktivchlor, organischen Bioziden, Aldehyden
und Ammoniumverbindungen
Verträglich mit allen üblichen Bauuntergründen

Produktkenndaten:
Dichte (20 °C) Ca. 1,05 g/ml
pH-Wert Ca. 3,0

Angebotenes Produkt:_________________

Verbrauch:
Aerosol-Verfahren:
ca. 3 - 5 ml/m³ Raumluft
Flächenanwendung:
ca. 200 ml/m²
Remmers Sporenfrei <1060>
Einheit: m2

### Titel 00003 Vor- und Nacharbeiten

**00003.0001 Nicht tragfähigen Altputz entfernen,**
*** Bedarfsposition ohne GB
Nicht tragfähigen Altputz durch geeignete Maßnahmen
vollflächig entfernen.

Es ist ein sauberer, saug- und tragfähiger Untergrund
herzustellen.
Einheit: m2

**00003.0002 Befallenen Altputz entfernen**
*** Bedarfsposition ohne GB
Mit Schimmelpilzen befallenen Altputz
durch geeignete Maßnahmen vollflächig entfernen.

Es ist ein sauberer, saug- und tragfähiger Untergrund
herzustellen.
Einheit: m2

**00003.0003 Gipsputz entfernen**
*** Bedarfsposition ohne GB
Gipsputz durch geeignete Maßnahmen
vollflächig entfernen.

Es ist ein sauberer, saug- und tragfähiger Untergrund
herzustellen.
Einheit: m2

**00003.0004 Zurückstemmen der Fensterlaibungen**
*** Bedarfsposition ohne GB
Zurückstemmen der Fensterlaibungen
auf ein gefordertes Einbaumaß von _______cm.
Einheit: St

**00003.0005 Schadhafte Fugen ausräumen**
*** Bedarfsposition ohne GB
Ausräumen der schadhaften Fugen im Mauerwerk.
Es ist ein sauberer, saug- und tragfähiger Untergrund
herzustellen.
Einheit: m2

**00003.0006 Entfernen der vorhandenen Tapeten und Anstriche**
*** Bedarfsposition ohne GB
Entfernen der vorhandenen Tapeten und Anstriche.
Es ist ein sauberer, saug- und tragfähiger Untergrund
herzustellen.
Einheit: m2

**00003.0007 Vorspritzmörtel netzförmig auf saugenden Untergründen (SP Prep)**
*** Bedarfsposition ohne GB
Haftbrücke aus mineralischem Vorspritzmörtel
auf den vorbereiteten, saugfähigen Untergrund
(Mauerwerk)
für nachfolgenden Verputz netzförmig
(Deckungsfläche 50-70 % deckend)
mit max. 5 mm Schichtdicke aufbringen.

Produkt: Remmers SP Prep
oder glw.

Eigenschaften:
hoher Sulfatwiderstand
niedrig wirksamer Alkaligehalt (SR/NA)

Produktkenndaten.
Schüttdichte Ca. 1,7 kg/dm³
Wasserdampfdurchlässigkeit µ = 15
Wassereindringtiefe Nach 1 h > 5 mm
Brandverhalten Klasse A1
Druckfestigkeit (28 d) CS IV (> 6,0 N/mm²)
Fremdüberwachung GG-Cert + WTA

Angebotenes Produkt:______________

Verbrauch:
ca. 3-4 kg/m² Remmers SP Prep <0400>
Einheit: m2

**00003.0008 Untergrundegalisierung mit Grundputz (SP Levell)**
*** Bedarfsposition ohne GB
Egalisierung von Unebenheiten und tiefliegenden Fugen
sowie Herstellen eines ebenen, tragfähigen
Untergrundes
mit einem mineralischen, nicht hydrophobierten,
diffusionsoffenen  Kalk-Zement-Putz.
Qualitätsstufe: Q2 für abgezogene Putze

Produkt: Remmers SP Levell
oder glw.

Eigenschaften:
Hohes Salzspeichervermögen
Porosität 51 Vol.%
Hoher Sulfatwiderstand und niedrig wirksamer
Alkaligehalt (SR/NA)
Wasserdampfdiffusionsoffen
Kapillaraktiv

Produktkenndaten:
Porosität > 45 Vol.%
Schüttdichte ca. 1,0 kg/dm³
Kap. Wasseraufnahme w24 > 1,0 kg/m²
Wasserdampfdurchlässigkeit µ = 15
Wassereindringtiefe Nach 24 h > 5 mm
Brandverhalten Klasse A1
Druckfestigkeit CS III (3,5 - 7,5 N/mm²)
Fremdüberwachung GG-Cert + WTA

Angebotenes Produkt:______________

Verbrauch:
ca. 9,5 kg/m² bei 10 mm Schichtdicke
Remmers SP Levell <0401>
Einheit: m2

**00003.0009 Entkopplung zu angrenzenden sowie feuchteempfindlichen Bauteilen**
Lieferung und Einbau eines
geschlossenzelligen Polyurethanschaum-Klebebandes zur
thermischen, hygrischen und akustischen Entkoppelung
angrenzender Bauteile, z.B. Wand-Boden-, Wand-Wand-,
Wand-Decke-Anschlussbereiche.

Produkt:
Remmers Trennwandstreifen
oder glw.

Maße:
Dicke 3 mm
Breite 75 mm
Länge je Rolle 30 m

Angebotenes Produkt:______________

Verbrauch:
1,1 m/m Remmers Trennwandstreifen <4258>
Einheit: m2

**00003.0010 Fenster- und Türanschlüsseherstellen**
Anschlüsse an Fenster- und Türrahmen
mit einem einseitig selbstklebendem, vorkomprimierten,
elastischen, weichmacherfreien, geschlossenzelligen
Schaumstoffdichtungsband in PP-Folie zur
nachträglichen
Entkomprimierung winddicht herstellen.

Produkt:
Remmers Kompriband 15/5-10
oder glw.

Produkteigenschaften:
Luftdicht, entspricht den Vorgaben der DIN 41078-7, der
RAL-gütegesicherten Fenstermontage
Erfüllt die Anforderungen der DIN 18542
für Beanspruchungsgruppe GB R
Luftdurchlässigkeit: a-Wert < 0,1 m³/(h*m*(daPa)2*3)

Angebotenes Produkt:______________

Verbrauch:
1,1 m/m Remmers Kompriband 15/5-10 <4268>
Einheit: m

**00003.0011 Kellenschnitt in Innenecken mitAcryldichtstoff schließen**
Kellenschnitt in allen Inneneckbereichen herstellen
und nach Abtrocknen der Spachtel oder Putze mit
Acryldichtstoff verschließen.

Produkt:
Remmers Acryl 100
oder glw.

Produktkenndaten im Anlieferungszustand:
Dichte (DIN EN ISO 1183-1A) 1,6 g/cm³
Viskosität Pastös/standfest
Hautbildung Ca. 15 Min. (+23°C/50 % rF)

Produktkenndaten im ausreagierten Zustand:
Reißdehnung (DIN EN ISO 8339)  400 %
Dehnspannungswert 100 % (DIN EN ISO 8339) 0,06 N/mm²
Volumenverlust(DIN EN ISO 10563) < 20 %
Zulässige Gesamtverformung (DIN EN 15651-1) 12,5 %

Angebotenes Produkt:______________

Verbrauch:
ca. 100 ml/m bei 1 cm² Fugenquerschnitt
Remmers Acryl 100 <7370>
Einheit: m

### Titel 00004 Schimmel-Sanierplatten

**00004.0001 Calcium-Silikat-Innendämmung SLP CS 25**
*** Grundposition ZZ 001.0
Einbau der Calcium-Silikat-Innendämmplatten
durch vollflächige Verklebung mit systemzugehörigem,
hydraulisch erhärtenden Ansetzkleber auf dem
vorbereiteten Untergrund.

Produkte:
Remmers SLP Fix
Remmers SLP CS 25
oder glw.

Systemeigenschaften:
Wärmedämmend und schimmelhemmend
Wasserdampfdiffusionsoffen
Kapillaraktiv
Frei von Quarzsanden und Quarzmehlen

Produktkenndaten Ansetzkleber:
w80:  0,0789 m³/m³
wsat:  0,257 m³/m³
Wärmeleitfähigkeit 0,93 W/(m·k)
Aw-Wert 0,0085 kg/(m²s )
Wasseraufnahmekoeffizient 0,51 kg/(m²h0,5)
Wasserdampfdiffusion µ 35

Produktkenndaten Dämmplatte:
Plattenstärke: 25 mm
Trockenrohdichte ca. 300 kg/m³
Porosität ca. 85 Vol.-%
Wärmeleitfähigkeit ca. 0,0727 W/(m?K)
Baustoffklasse A1 nicht brennbar
Kap. Wasseraufnahme w24 Ca. 77 kg/(m² · h0,5)
Wasserdampfdiffusion 05/50µ = 4,6
Biegezugfestigkeit Ca. 1,1 N/mm²
Druckfestigkeit Ca. 2,0 N/mm²

Angebotene Produkte:
______________
______________

Verbrauch:
ca. 1,2 kg/m²/mm Schichtdicke,
ca. 6-7 kg/m² inkl. Ausgleichspachtelung
Remmers SLP Fix <0513>
1,1 m²/m² Remmers SLP CS 25 <0273>
Einheit: m2

**00004.0002 Calcium-Silikat-Innendämmung SLP CS 30**
*** Wahlposition ZZ 001.1
Einbau der Calcium-Silikat-Innendämmplatten
durch vollflächige Verklebung mit systemzugehörigem,
hydraulisch erhärtenden Ansetzkleber auf dem
vorbereiteten Untergrund.

Produkte:
Remmers SLP Fix
Remmers SLP CS 30
oder glw.

Systemeigenschaften:
Wärmedämmend und schimmelhemmend
Wasserdampfdiffusionsoffen
Kapillaraktiv
Frei von Quarzsanden und Quarzmehlen

Produktkenndaten Ansetzkleber:
w80:  0,0789 m³/m³
wsat:  0,257 m³/m³
Wärmeleitfähigkeit 0,93 W/(m·k)
Aw-Wert 0,0085 kg/(m²s )
Wasseraufnahmekoeffizient 0,51 kg/(m²h0,5)
Wasserdampfdiffusion µ 35

Produktkenndaten Dämmplatte:
Plattenstärke: 30 mm
Trockenrohdichte ca. 300 kg/m³
Porosität ca. 85 Vol.-%
Wärmeleitfähigkeit ca. 0,0727 W/(m?K)
Baustoffklasse A1 nicht brennbar
Kap. Wasseraufnahme w24 Ca. 77 kg/(m² · h0,5)
Wasserdampfdiffusion 05/50µ = 4,6
Biegezugfestigkeit Ca. 1,1 N/mm²
Druckfestigkeit Ca. 2,0 N/mm²

Angebotene Produkte:
______________
______________

Verbrauch:
ca. 1,2 kg/m²/mm Schichtdicke,
ca. 6-7 kg/m² inkl. Ausgleichspachtelung
Remmers SLP Fix <0513>
1,1 m²/m² Remmers SLP CS 30 <0274>
Einheit: m2

**00004.0003 Calcium-Silikat-Innendämmung SLP CS 50**
*** Wahlposition ZZ 001.2
Einbau der Calcium-Silikat-Innendämmplatten
durch vollflächige Verklebung mit systemzugehörigem,
hydraulisch erhärtenden Ansetzkleber auf dem
vorbereiteten Untergrund.

Produkte:
Remmers SLP Fix
Remmers SLP CS 30
oder glw.

Systemeigenschaften:
Wärmedämmend und schimmelhemmend
Wasserdampfdiffusionsoffen
Kapillaraktiv
Frei von Quarzsanden und Quarzmehlen

Produktkenndaten Ansetzkleber:
w80:  0,0789 m³/m³
wsat:  0,257 m³/m³
Wärmeleitfähigkeit 0,93 W/(m·k)
Aw-Wert 0,0085 kg/(m²s )
Wasseraufnahmekoeffizient 0,51 kg/(m²h0,5)
Wasserdampfdiffusion µ 35

Produktkenndaten Dämmplatte:
Plattenstärke: 50 mm
Trockenrohdichte ca. 300 kg/m³
Porosität ca. 85 Vol.-%
Wärmeleitfähigkeit ca. 0,0727 W/(m?K)
Baustoffklasse A1 nicht brennbar
Kap. Wasseraufnahme w24 Ca. 77 kg/(m² · h0,5)
Wasserdampfdiffusion 05/50µ = 4,6
Biegezugfestigkeit Ca. 1,1 N/mm²
Druckfestigkeit Ca. 2,0 N/mm²

Angebotene Produkte:
______________
______________

Verbrauch:
ca. 1,2 kg/m²/mm Schichtdicke,
ca. 6-7 kg/m² inkl. Ausgleichspachtelung
Remmers SLP Fix <0513>
1,1 m²/m² Platte Remmers SLP CS 50 <0275>
Einheit: m2

**00004.0004 Dämmung von Laibungen und Sturzbereichen**
Einbau von Calcium-Silikat-Laibungsplatten
im Bereich von Fenster- und Türlaibungen sowie
Sturzbereichen
durch vollflächige Verklebung mit systemzugehörigem,
hydraulisch erhärtenden Ansetzkleber  auf dem
vorbereiteten Untergrund.

Produkte:
Remmers SLP Fix
Remmers SLP CS L
oder glw.

Produktkenndaten Laibungplatte:
Trockenrohdichte ca. 300 kg/m³
Porosität ca. 85 Vol. - %
Wärmeleitfähigkeit ca. 0,0727 W/(m?K)
Baustoffklasse A1 nicht brennbar
Kapillare Wasseraufnahme ca. 77 kg/(m² · h0,5)
Wasserdampfdiffusion 05/50µ = 4,6
Biegezugfestigkeit ca. 1,1 N/mm²
Druckfestigkeit ca. 2,0 N/mm²

Anschlüsse an Fenster- und Türrahmen sind
mit einem einseitig selbstklebendem, vorkomprimierten,
elastischen, weichmacherfreien, geschlossenzelligen
Schaumstoffdichtungsband in PP-Folie zur
nachträglichen
Entkomprimierung winddicht herzustellen.

Angebotene Produkte:
______________
______________

Verbrauch:
ca. 1,2 kg/m²/mm Schichtdicke,
ca. 6-7 kg/m² inkl. Ausgleichspachtelung
Remmers SLP Fix <0513>
1,1 m²/m² Remmers SLP CS L <0277>
Einheit: m2

**00004.0005 Dämmkeile an Wand- und Deckenanschlüssen**
Einbau der Calcium-Silikat-Keilplatte
zur Kompensation von Wärmebrückeneffekten
in Decken- und Wandanschlussbereichen
durch vollflächige Verklebung mit systemzugehörigem,
hydraulisch erhärtenden Ansetzkleber auf dem
vorbereiteten Untergrund.

Produkte:
Remmers SLP Fix
Remmers SLP CS K
oder glw.

Produktkenndaten Keilplatte:
Trockenrohdichte ca. 300 kg/m³
Porosität ca. 85 Vol. - %
Wärmeleitfähigkeit ca. 0,0727 W/(m?K)
Baustoffklasse A1 nicht brennbar
Kapillare Wasseraufnahme ca. 77 kg/(m² · h0,5)
Wasserdampfdiffusion 05/50µ = 4,6
Biegezugfestigkeit ca. 1,1 N/mm²
Druckfestigkeit ca. 2,0 N/mm²

Angebotenes Produkte:
______________
______________

Verbrauch:
ca. 1,2 kg/m²/mm Schichtdicke,
ca. 6-7 kg/m² inkl. Ausgleichspachtelung
Remmers SLP Fix <0513>
1,1 m²/m² Remmers SLP CS K <0276>
Einheit: m2

**00004.0006 Einbau von Eck- und Kantenschutzprofilen**
Eck- und Kantenschutz mit PVC-Gewebewinkel 3 mm und
systemzugehörigem, hydraulisch erhärtenden
Ansetzkleber
im Bereich von Außenecken der Innendämmung
vor Aufbringen der Armierungsschicht herstellen.

Produkte:
Remmers SLP Fix
Remmers Gewebewinkel 3 mm
oder glw.

Produktkenndaten Ansetzkleber:
w80:  0,0789 m³/m³
wsat:  0,257 m³/m³
Wärmeleitfähigkeit ? 0,93 W/(m·k)
Aw-Wert 0,0085 kg/(m²s )
Wasseraufnahmekoeffizient 0,51 kg/(m²h )
Wasserdampfdiffusion µ 35

Angebotene Produkte:
______________
______________

Verbrauch:
ca. 1,5 kg/m Remmers SLP Fix <0513>
1,1 m/m Remmers Gewebewinkel 3 mm <4279>
Einheit: m2

**00004.0007 Armierungsschicht mit mineralischem Feinspachtel (SL Fill Q3)**
Herstellen einer Armierungs- und Feinputzschicht
aus alkalibeständigem Glasfasergewebe und
systemzugehörigem kapillaraktivem, diffusionsoffenen,
mineralischem Feinspachtel.
Gesamtschichtdicke ca. 5 mm

Einbettung von zusätzlichen Armierungsstreifen (ca. 50
x 30 cm) im Winkel von 45º in die Armierungsmasse an
den Ecken
von Einschnitten in das Innendämm-System, wie z. B.
Fenster, Türen oder einbindende Mauern zur Aufnahme
von Kerbspannungen.

Produkte:
Remmers SL Fill Q3
Remmers Tex 4/100
oder glw.

Produktkenndaten Armierungsgewebe:
 Flächengewicht: 160 g/m²
 Maschenweite: 4 x 4 mm
 Reißfestigkeit: nach ETAG 004 (pro 5 cm)
 ? Kette 2100 N
 ? Schuss 2200 N
 Gewebeappretur: alkalibeständig, weichmacherfrei
 und schiebefest

Produktkenndaten Spachtel:
Schüttdichte ca. 1,2 kg/dm³
Druckfestigkeitsklasse CS II (1,5 - 5,0 N/mm²)
Wasserdampfdiffusion µ < 10
Kap. Wasseraufnahme w24 > 1,0 kg/m²
Größtkorn 0,5 mm

Angebotene Produkte:
______________
______________

Verbrauch:
ca. 1,2 kg/m²/mm Remmers SL Fill Q3 <2997>
ca. 1,1 m²/m²  Remmers Tex 4/100 <3880>
Einheit: m2

**00004.0008 Abglätten mit mineralischem FeinspachtelQ4 (SL Fill Q4)**
*** Bedarfsposition ohne GB
Abglätten und Herstellen feiner, geschlossener,
anstrichfähiger
Putzflächen der Oberflächenqualitätsstufe Q4
mit kapillaraktivem, diffusionsoffenen, mineralischem
Feinspachtel.

Produkt:
Remmers SL Fill Q4
oder glw.

Material in gewünschter Schichtdicke auftragen und
bis zum Erreichen der Oberflächenqualitätsstufe Q4
mit geeignetem Werkzeug in mehreren Arbeitsgängen
glätten und nachbehandeln

Produktkenndaten:
Schichtdicke: Ansatzlos bis max. 2 mm
Schüttdichte Ca. 1,1 kg/dm³
Druckfestigkeitsklasse CS II (1,5 - 5,0 N/mm²)
Wasseraufnahmekoeffizient w24 > 1 kg/m²
Wasserdampfdurchlässigkeit µ < 14
Größtkorn ? 0,1 mm

Angebotenes Produkt:______________

Verbrauch:
ca. 1,1 kg/m²/mm Remmers SL Fill Q4 <0233>
Einheit: m2

### Titel 00005 Farbbeschichtung

**00005.0001 Innenfarbe auf Silikatbasis (Color SL)**
*** Grundposition ZZ 001.0
Farbbeschichtung der vorbereiteten Wandflächen
mit einer kapillaraktiven, lösemittel- und
weichmacherfreien
Silikatfarbe für Innenräume.

Farbton nach Wahl des AG:____________

Anzahl der Arbeitsgänge:_____

Produkt: Remmers Color SL
oder glw.

Eigenschaften:
Kapillaraktiv
Hoch wasserdampfdurchlässig
Schimmelwidrig durch Alkalität
Lösemittel- und weichmacherfrei
Nassabriebklasse 3 nach DIN EN 13300
Deckvermögen Klasse 2 bei 7 m²/l
Glanzgrad: stumpfmatt

Produktkenndaten:
Dichte (20 °C) 1,48 kg/l
Wasserdampfdurchlässigkeit s < 0,01 m
Maximale Korngröße: fein (<100µ)

Angebotenes Produkt:______________

Verbrauch:
Ca. 0,15 l/m² je Arbeitsgang Remmers Color SL <0237>
Sonderfarbtöne <0238>
Einheit: m2

**00005.0002 Kalkfarbe ohne organische Bindemittelanteile (Color CL Historic)**
*** Wahlposition ZZ 001.1
Farbbeschichtung der vorbereiteten Wandflächen
mit einer Kalkfarbe ohne organische Bindemittelanteile

Farbton nach Wahl des AG:____________

Anzahl der Arbeitsgänge:_____

Produkt: Remmers Color CL Historic
oder glw.

Eigenschaften:
Kapillaraktiv
Hoch wasserdampdiffusionsfähig
Hohes Deckvermögen
Frei von organischen Bindemittelzusätzen
Lösemittel- und weichmacherfrei
Frei von Konservierungsmittel
Mineralwasserbasiert
Titandioxidfrei
Allergikerfreundlich
Natürlich antiseptisch
Spannungsarm
Hohes Haftvermögen

Produktkenndaten im Anlieferungszustand:
Bindemittel Dispergiertes Weißkalkhydrat
Dichte (20 °C) 1,54 g/cm³
Viskosität 3500 mPa·s
pH-Wert > 11

Produktkenndaten im ausreagierten Zustand:
Wasserdampfdurchlässigkeit (DIN 52615): sd < 0,01 m
Wasseraufnahmekoeffizient (DIN 52617):
Untergrundabhängig
Glanzgrad Tuchmatt

Angebotenes Produkt:______________

Verbrauch:
Ca. 0,2 - 0,25 kg/m² je nach Untergrund und
Arbeitsgang Remmers Color CL Historic <6569>
Einheit: m2
